# W-P_1_maxit_Muster-LVs_IP_Neubau
Leistungsbeschreibung (GAEB 90, DA81)
Währung: EUR

## W-P_1-11_maxit_purcalc_Kalk-Duennlagenpu
Datum: 08.09.20

*Hinweis*
Grundlage für die Ausschreibung sind Produkte der Firma
maxit Deutschland GmbH. Die Verarbeitung hat nach den
Herstellerrichtlinien bzw. den nachfolgenden Normen und
Vorgaben zu erfolgen.

Für die Ausführung sind zu beachten:
        - die Vorschriften der VOB
     - DIN V 18550 Putz und Putzsysteme - Ausführung
     - DIN 18350 Putz und Stuckarbeiten
        - die Verarbeitungsvorschriften des
Herstellers / Herstellerrichtlinien
        - die allgemein anerkannten Regeln der
Technik
        - die besonderen technischen Vorbemerkungen

DIN V 18550 vom April 2005 regelt unter anderem:
- die Mindestputzdicken
- die Lage der Putzbewehrung
- die Mindesttemperaturen für Putzarbeiten
- die Mindestdruckfestigkeiten der Mörtel

DIN 18350 als ATV der VOB Teil C regelt unter anderem:
- Nebenleistungen und
- besondere Leistungen
- Aufmaß und Abrechnung

Erhärtungszeiten: Sofern nichts anderes beschrieben,
betragen die Mindeststandzeiten (Erhärtungszeiten) für
Putzlagen 1 Tag je mm Putzdicke.

Putzbewehrung: Die anerkannt wirkungsvollste und
sicherste Putzbewehrung stellt eine vollflächige
Armierungslage mit Gewebeeinlage auf den erhärteten
Unterputz dar.

Wenn nichts anderes in den Leistungspositionen
beschrieben, besteht die Leistung aus Lieferung und
fachgerechter Ausführung der in den Positionen
beschriebenen und benötigten Materialien.

Vor Beginn der Arbeiten hat sich der Verarbeiter davon
zu überzeugen, dass der bauliche Untergrund oder
Vorleistungen den Voraussetzungen für sein Gewerk
entsprechen. Evtl. Bedenken sind dem Auftraggeber vor
Ausführung schriftlich mitzuteilen.

Die Gebäudehöhe beträgt .............. m über Oberkante
Gelände.

*Hinweis*
Die Prüfung des Putzgrundes hat gemäß VOB, Teil C, DIN
18350 im Zuge der Wahrnehmung der Prüfungs- und
Hinweispflicht durch den Auftragnehmer zu erfolgen.

### 01 INNENPUTZ

#### 01.01 PUTZGRUNDVORBEREITUNG

**01.01.0010 Deckenstöße von Fertigteilen**
bei Filigranplattendecken bündig schließen.

Produkte:  maxit purcalc 315
Einheit: lfm

#### 01.02 PUTZPROFILE

**01.02.0010 Gewebeeckwinkel**
liefern und einbauen.
Mineralischen Dünnlagenputz entsprechend der
Gewebebreite vollflächig aufziehen. Gewebeeckwinkel mit
Kunststoffeckprofil lot- und fluchtgerecht in den
Mörtel einarbeiten.

Produkte:  maxit Gewebeeckwinkel
maxit purcalc 315
Einheit: lfm

**01.02.0020 Gewebe-Anputzleisten**
liefern und einbauen. Auf angrenzende Bauteile wie z.B.
Türen, Fenster, etc. selbstklebende
U-Profil-Anputzleisten lot- und fluchtrecht anbringen.
Die Schichtstärke des Dünnlagenputzes ist so zu wählen,
dass die Endbeschichtung mit dem U-Profil abschließt.
Anwendungsbereich: Für Baukörperanschlüsse bis max.
2,50m Einzellänge.

Produkt:  ___maxit Gewebeanputzleiste Ideal 4x4
  ___maxit T-FAL Gewebeanputzleiste mit
Dichtlippe
  ___maxit Phantom Gewebeanputzleiste mit
Schattenfuge
Einheit: lfm

**01.02.0030 Abschlussprofil**
Kunststoffprofil mit integriertem Armierungsgewebe als
Putzabschluss liefern und lot- und fluchtgerecht
einbauen.

Produkt:  maxit Putzabschlussprofil
Einheit: lfm

**01.02.0040 Gewebe-Dehnfugenprofil**
liefern und lot- und fluchtgerecht anbringen.

Produkt:  maxit Universal Dehnfugenprofil
Einheit: lfm

**01.02.0050 Armierungsgewebe**
aus hochreißfestem, alkalibeständigem Armierungsgewebe
über Rohbau-Materialwechsel im Putzgrund,
labilen Putzgrund u.ä. in obere Putzhälfte faltenfrei
einbetten. Die Überlappung von Putzbewehrungen muss
mindestens 100 mm betragen, auf benachbarte Bauteile
200 mm.

Produkt:  maxit Armierungsgewebe MW 8x8 mm
Einheit: m2

#### 01.03 KALK-DÜNNLAGENPUTZ

**01.03.0010 Deckenputz auf Betondecken**
Mörtelgruppe CS II nach EN 998-1 (MG II) als
Dünnlagenputz  auf Betondecken und
Treppenlauf-Untersichten ca. 5 mm dick, fluchtrecht
hergestellt als Filzputz.

Produkt:  maxit purcalc 315
Einheit: m2

**01.03.0020 Wandputz auf Beton und Plansteinen**
Mörtelgruppe CS II nach EN 998-1 (MG II) als
Dünnlagenputz auf Beton und Plansteinen ca. 5 mm dick,
fluchtrecht hergestellt als Filzputz

Produkt:  maxit purcalc 315
Einheit: m2

**01.03.0030 Leibungen Dünnlagenputz**
Liefern und Auftragen von Dünnlagenputz wie zuvor
beschrieben im Bereich von Leibungen bei allen
Öffnungen (z.B. Fenster/Türen...).

Leibungstiefe: __ mm
Einheit: lfm

*Hinweis*

#### 01.04 OBERPUTZ UND FARBE INNEN

**01.04.0010 Mineralische Aufbrennsperre**
liefern und auf trockenen Unterputz aufbringen. Die
lösungsmittelfreie mineralische Aufbrennsperre
vollflächig gemäß Herstellerrichtlinien auftragen.

Produkt:  maxit purcalc 3030 Aufbrennsperre
Einheit: m2

*Hinweis*

*Hinweis*

**01.04.0020 Haftsperrgrund**
*** Bedarfsposition mit GB
Quarzsandgefülltes, lösemittelfreies Isoliermittel für
innen und außen zur Vorbehandlung von kritischen
Untergründen, die zum Verfärben bzw. Durchschlagen in
Beschichtungen führen können. Haftsperrgrund liefern
und nach Herstellervorschrift unverdünnt auftragen.

Produkt:  maxit prim 1010 Haftsperrgrund
Einheit: m2

**01.04.0030 maxit airfresh Spritzputz mit dauerhaftem Luftreinigungseffekt**
maxit airfresh - Oberputz auf Gipsbasis mit dauerhaftem
Luftreinigungseffekt gegen Schadstoffe und Gerüche in
Innenräumen. Korngrößen 0,5 / 1 / 1,5 / 2 oder 3 mm.

Ausführung als maschinell aufgebrachter Spritzputz.

Erforderliche Untergrundvorbehandlung in separater
Position.

Hinweis: Auf allen gips-, kalk- und zementgebundenen
Untergründen ist ein Voranstrich mit maxit prim 1060
Edelputz-Haftgrund erforderlich. Unterschiedlich
saugende Untergründe, geglättete Putzflächen,
Gipskartonplatten und Gipsdielenwände sind mit maxit
prim 1010 Haftsperrgrund vorzustreichen.

Hinweis: Damit die photokatalytische Wirkungsweise des
maxit airfresh erhalten bleibt, darf nur der
systemzugehörige Farbanstrich maxit airfresh F
Innenfarbe aufgetragen werden.

Strukturart:  Spritzputzstruktur

Korngröße:  ___________mm

Produkt:  maxit airfresh K
Einheit: m2

**01.04.0040 maxit airfresh - Edelputz mit dauerhaftem Luftreinigungseffekt (K)**
maxit airfresh - Oberputz auf Gipsbasis mit dauerhaftem
Luftreinigungseffekt gegen Schadstoffe und Gerüche in
Innenräumen. Korngrößen 0,5 / 1 / 1,5 / 2 oder 3 mm.

Mineralischen Edelputz anmischen, auf den vorbereiteten
Untergrund aufziehen und richtungsfrei strukturieren.
Zusammenhängende Flächen zügig und ansatzfrei
bearbeiten.

Erforderliche Untergrundvorbehandlung in separater
Position.

Hinweis: Auf allen gips-, kalk- und zementgebundenen
Untergründen ist ein Voranstrich mit maxit prim 1060
Edelputz-Haftgrund erforderlich. Unterschiedlich
saugende Untergründe, geglättete Putzflächen,
Gipskartonplatten und Gipsdielenwände sind mit maxit
prim 1010 Haftsperrgrund vorzustreichen.

Hinweis: Damit die photokatalytische Wirkungsweise des
maxit airfresh erhalten bleibt, darf nur der
systemzugehörige Farbanstrich maxit airfresh F
Innenfarbe aufgetragen werden.

Strukturart:  Kratzputzstruktur.

Korngröße:  ___________mm

Produkt:  maxit airfresh K
Einheit: m2

**01.04.0050 Kalkputz Edelputz Abrieb**
Aufziehen und strukturieren eines marmorweißen,
verarbeitungsfertigen Kalkputzes in Korngrößen von 0,5
/ 1,0 / 1,5 / 2 mm auf den zuvor vorbereiteten
Untergrund.

Strukturart:  nach Absprache mit dem Auftraggeber

Korngröße:  _________mm

Produkt:  maxit purcalc 320
Einheit: m2

**01.04.0060 Leibungen Oberputz**
Liefern und Auftragen von Oberputz wie zuvor
beschrieben im Bereich von Leibungen bei allen
Öffnungen (z.B. Fenster/Türen...).

Leibungstiefe: ___ mm
Einheit: lfm

*Hinweis*

*Hinweis*

**01.04.0070 Zulage Deckenuntersichten innen**
Zulageposition für das Anbringen von Oberputz auf
Deckenuntersichten innen.
Einheit: m2

**01.04.0080 Anstrich mit maxit airfresh Farbe**
maxit airfresh F Innenfarbe  mit dauerhaftem
Luftreinigungseffekt gegen Schadstoffe und Gerüche in
Innenräumen mit Lammfellrolle, Pinsel oder geeigneten
Spritzwerkzeugen gleichmäßig aufbringen.

Evt. erforderliche Untergrundvorbehandlung bei
kritischen Untergründen in separater Position.

Hinweis: Auf allen tragfähigen Untergründen im
Innenbereich, wie z.B. Edelputzflächen, geglättete
Putzflächen, Tapeten, ... .

Farbtöne nach maxit Farbkollektion.

airfresh Farbton:  _______________

Produkt:  maxit airfresh F Innenfarbe
Einheit: m2

**01.04.0090 Anstrich Silikatfarbe innen weiß**
mit Lammfellrolle, Pinsel oder geeigneten
Spritzwerkzeugen gleichmäßig aufbringen als
waschbeständiger Anstrich. Hoch
wasserdampfdurchlässige, lösungsmittelfreie und
geruchsarme Innenfarbe nach DIN 18363.

Produkt:  maxit Silikatfarbe I für innen, weiß
Einheit: m2

**01.04.0100 Anstrich Kalkfarbe weiß**
mit Lammfellrolle, Pinsel oder geeigneten
Spritzwerkzeugen gleichmäßig aufbringen als
wischbeständiger Anstrich. Hoch
wasserdampfdurchlässige, lösungsmittelfreie und
geruchsarme und mineralische Innenfarbe.

Produkt:  maxit purcalc 330, Kalkfarbe weiß
Einheit: m2

**01.04.0110 Zulage Farbe hell eingefärbt**
Farbe wie vor beschrieben, jedoch in einem hellen
Farbton nach maxit Farbtonkarte eingefärbt.

Farbgruppe:  I

Farbton:  _______________
Einheit: m2

**01.04.0120 Leibungen Anstrich**
Liefern und Auftragen eines Farbanstrichs wie zuvor
beschrieben im Bereich von Leibungen bei allen
Öffnungen (z.B. Fenster/Türen...).

Leibungstiefe: ___ mm

Farbanstrich:  _ einfach
  _ zweifach
Einheit: lfm

#### 01.05 RAPPORTARBEITEN

**01.05.0010 Facharbeiter Mittellohn**
Rapportleistung für unvorhergesehene Arbeiten. Die
Arbeiten sind nur in Absprache und nach Genehmigung
durch die Bauleitung auszuführen.

Mittellohn Facharbeiter
Einheit: Std

USt %: 19,00
